# A100 Demontage 6 VZB Abzweig Steglitz-Schmargend
Angebotsaufforderung (GAEB 90, DA83)
Währung: EUR
Auftraggeber: Autobahn GmbH des Bundes

## A 100 Demontage 6 Verkehrszeichenbrücke
Datum: 08.05.26

### Abschnitt 00 Verkehrszeichenbrücke

#### Unterabschnitt 00.00 Allgemeine Baukosten

**00.00.0001 Baustelle einrichten**
Geräte, Werkzeuge und sonstige Betriebsmittel, die zur
vertragsgemäßen Ausführung der Bauleistungen erforderlich sind, auf die Baustelle bringen, bereitstellen und
soweit der Geräteeinsatz nicht gesondert vergütet
wird - betriebsfertig aufstellen einschl. der dafür
notwendigen Arbeiten. Die erforderlichen festen Anlagen
herstellen. Bei Bedarf
Lagerplätze, sonstige Platzbefestigungen und Wege im
Baustellenbereich anlegen. Oberbodenarbeiten einschl.
Beseitigen von Aufwuchs (Hecken-Rückschnitt) für die
Baustelleneinrichtung und Baumaßnahme,
soweit erforderlich, ausführen.
Flächen beschaffen, sofern die vom AG zur Verfügung
gestelltennicht ausreichen. Kosten für Vorhalten,
Unterhalten und Betreiben der Geräte, Anlagen und
Einrichtungen
einschl. Mieten, Pacht, Gebühren und dgl. werden nicht
mit dieser Pauschale, sondern mit den Einheitspreisen
der betreffenden Teilleistungen vergütet. Soweit nicht
für bestimmte Leistungen für das Einrichten der Baustelle gesonderte Positionen im Leistungsverzeichnis
enthalten sind, gilt die Pauschale für alle Leistungen
sämtlicher Abschnitte des Leistungsverzeichnisses.
Zufahrt zur Baustelle vorhanden.
Menge: 6,000 St

**00.00.0002 Bestandsaufnahme-Beweisaufnahme**
Durchführung einer lückenlosen fotografischen und
textlichen Beweissicherung und Zustandsfestellung vor
Begin der baulichen Tätigkeiten.
Menge: 1,000 Psch

**00.00.0003 Baustelle räumen**
Baustelle von allen Geräten, Anlagen, Einrichtungen und
dgl. räumen. Benutzte Flächen und Wege entsprechend dem
ursprünglichen Zustand herrichten. Soweit nicht für
bestimmte Leistungen für das Räumen der Baustelle gesonderte Positionen im Leistungsverzeichnis enthalten
sind, gilt die Pauschale
für alle Leistungen sämtlicher Abschnitte des Leistungsverzeichnisses.
Menge: 6,000 St

#### Unterabschnitt 00.01 Verkehrssicherung

**00.01.0001 Erstellung Verkehrszeichenpläne**
Erstellung von allen notwendigen Verkehrszeichenplänen,
einreichen um VRAO zu erhalten, Änderungen durch die
Verkehrsbehörde sind miteinzurechnen
Menge: 6,000 St

**00.01.0002 Umleitungskonzept**
Erstellung eines Umleitungskonzeptes incl. Einholung
der VRAO, Aufstellung der Umleitungsschilder, vorhalten
und Rückbau, incl. Kontrolle, Änderungen durch die
Verkehrsbehörde sind zuberücksichtigen.
Menge: 1,000 Psch

**00.01.0003 Beantragen der VRAO + Einhol**
Beantragen der Verkehrsrechtlichen Anordnung zur
Vollsperrung der BAB A100 für Demontage  der VZB,
Abbruch der Fundamente (ggf. zeitlich versetzt),
Herstellung der Ersatz-Fundamente und Herstellung der
Aufstellvorrichtung (f. Schilder)
Menge: 6,000 St

**00.01.0004 Baustellenschild anfert. und aufst.**
Baustelleninformationsschild und Umleitungsinformation
einschließlich Aufstellvorrichtung für die Umleitungen
anfertigen und beschriften standsicher  aufstellen. Nach Ende der Baumaßnahme - Demontage aller
VZB- wieder abbauen.
Menge: 1,000 St
Zuordnung: 101

**00.01.0005 Kontrolle der Arbeitsstellensicherung**
Kontrolle der Arbeitsstellensicherung gem. ZTV-SA
durchführen. Die Kontrolle ist unmittelbar nach deren
Durchführung zu erfassen und zu dokumentieren. Arbeits-
und Hilfsmittel sind vom AN zu stellen und dem AG jederzeit zugänglich zu machen.
Kontrolle auch am Wochenende.
Durchführung der Kontrolle für die Dauer der Bauzeit
sowie bei wesentlichen
Änderungen der Verkehrsführung
Kontrolle der Arbeitsstelle/Baustelle und
Umleitungsstrecke.
Menge: 100,000 d

**00.01.0006 Verk.sich.kürzerer Dauer Mittelstr**
Verkehrssicherung an Arbeitsstellen von kürzerer Dauer
aufstellen, beseitigen, vorhalten, warten und betrei -
ben. Vorübergehende Sicherungsmaßnahmen durchführen .
Verkehrssicherung an Arbeitsstelle.

Nach RSA, Regelplan ' D III / 2l  / D I/3L oder nach
Erfordernis /VRAO
Verkehrssicherung / -führung für nächtliche Sperrung
des linken Fahrstreifens ggf. Gegenfahrbahn bei
Rahmenkonstruktion und ggf. Abbruch Fundament im
Mittelstreifen'
Für stationäre Arbeitsstelle.
Dauer der Verkehrsführung ' über 4 Std. bis 12 Std. '
Bei ' Dunkelheit  '
Fahrbare Absperrtafel ' Z 616 und bis zu 50 Leitkegel.
Menge: 6,000 St

**00.01.0007 Verk.sich.kürzerer Dauer-Vollsp**
Verkehrssicherung an Arbeitsstellen von kürzerer Dauer
aufstellen, beseitigen, vorhalten, warten und
betreiben. Vorübergehende Sicherungsmaßnahmen
durchführen.
Verkehrssicherung an Arbeitsstelle.
Nach RSA Verkehrssicherung / -führung
für Vollsperrung der BAB A 100 Fahrrichtung Nord bzw.
Süd während der
Demontage der VZB.'
Menge: 6,000 St

**00.01.0008 Verkehrssicherung längerer Dauer**
Verkehrssicherung längerer Dauer betriebsfertig aufbauen, vorhalten, warten, instand setzen, betreiben, kontrollieren und abbauen. Vorübergehende Verkehrssicherungsmaßnahmen durchführen. Vorübergehende Markierung,
transportable Lichtsignalanlage, bauliches Leitelement,
mobile Stauwarnanlage, LED-Anzeigetafel und transportable Schutzeinrichtung werden gesondert vergütet.
Verkehrssicherung an Arbeitsstelle.
Nach RSA, Regelplan ' nach Erfordernis der VRAO'
Vorhandene Verkehrsschilder 'außer Kraft setzen n. VRAO
'
Verkehrssicherung umsetzen ' ja '
Einsatzzeit über 2 bis 7 Tage.
Verkehrsrechtliche Anordnung 'sh. BB '
Menge: 1,000 Psch

**00.01.0009 Herstellung Spannungsfreiheit**
Zwingend vor dem Abbruch (alle VZB): Allpoliges
Freischalten,
  Spannungsfreiheit prüfen und dokumentieren.
E-Schrott fachgerecht durch
  AN entsorgen
Menge: 1,000 Psch

**00.01.0010 Verlegen elektr. Leitungen**
Verlegen /-sichern der elektr. Leitungen
Menge: 1,000 Psch

**00.01.0011 Fahrbahnschutz**
Einbau, Unterhaltung und Rückbau von zertifizierten
Lastverteilungsplatten (Fallschutz), zum Schutz der
Fahrbahn
Menge: 1,000 Psch

#### Unterabschnitt 00.02 Demontagearbeiten Rahmen SpB

**00.02.0001 Demontage der Schilder**
Demontage der Schilder, Materialschonend Lösen
/abheben. Übergabe an die Autobahnmeisterei (AM
Berlin), Charlottenburg
Menge: 6,000 St

**00.02.0002 Demontage Spannbetonkonstruktion**
Komplette Spannbetonkonstruktion demontieren,
transportieren
und entsorgen. Transport zum Lagerplatz Entfernung bis
100km.
Bauteil = Spannbetonkonstruktion der
Verkehrszeichenbrücke,
bestehend aus zwei Stielen, einem Riegel
begehbarem Wartungssteg, Leiter mit Rückenschutz
einschließlich Schubknaggen.
Stahlsorte = Baustahl S 235 o.ä.
Konstruktion geschweißt
Entsorgung -Abfallschlüssel - sh. Prüfbericht
Trennung der Materialien -.
Menge: 35,000 t

**00.02.0003 Erschwernis bei der Demontage**
Erschwernis bei der Demontage der
Spannbetonkonstruktion
Menge: 1,000 Psch

**00.02.0004 FRS aus Stahl abbauen**
Vorhandene Schutzeinrichtung (FRS) aus Stahl
einschließlich sämtlicher Einzelteile abbauen, lagern
und wieder herstellen, wie Bestand
Schutzplanke 2-fach, wie Bestand
Menge: 40,000 m
Zuordnung: 129

**00.02.0005 Abbruch Fundament**
Bauteil = Fundamente und Anprahlsockel der
Verkehrszeichnenbrücke
(Rand- und Mittelfeld) abbrechen und Nebenleistungen
Material = Stahlbeton.
Bewehrungsstahl schneiden/trennen/fachgerecht entsorgen
mit einrechnen
Druckfestigkeitsklasse über C20/25 bis C35/45.
Für den nicht gefährlichen Abfall Entsorgungsnachweis
vorlegen. Abfallschlüssel sh. BB
Vorhandene Leer-Rohre/Leitungen/Rohre nicht beschädigen
Verfüllung mit vorh. Boden, wie Bestand (OK
Geländehöhe) wiederherstellen,
Alle bei der ordnungsgemäßen Entsorgung anfallenden
Gebühren sind einzurechnen.
Menge: 35,000 t

**00.02.0006 Gesperrte Flächen reinigen**
Gesperrte Flächen des Verkehrsraumes vor
Verkehrsfreigabe reinigen. Kehrgut nach Wahl des AN
einer Wiederverwertung zuführen.
Menge: 3,000 St

#### Unterabschnitt 00.03 Demontagearbeiten Kragarm

**00.03.0001 Demontage der Schilder**
Demontage der Schilder, Materialschonend Lösen
/abheben. Übergabe an die Autobahnmeisterei (AM
Berlin), Charlottenburg
Menge: 3,000 St

**00.03.0002 Demontage Stahlkonstruktion**
Komplette Stahlkonstruktion demontieren, transportieren
und entsorgen. Transport zum Lagerplatz Entfernung bis
100km.
Bauteil = Stahlkonstruktion der Verkehrszeichenbrücke,
bestehend aus Stiel und Riegel
begehbarem Wartungssteg, Leiter mit Rückenschutz
einschließlich Schubknaggen.
Stahlsorte = Baustahl S 235 o.ä.
Konstruktion geschweißt
Entsorgung -Abfallschlüssel - sh. Prüfbericht
Trennung der Materialien -.
Menge: 25,000 t

**00.03.0003 Demontage Stahlkonstr. Riegel**
Riegel der Stahlkonstruktion demontieren,
transportieren
und entsorgen. Transport zum Lagerplatz Entfernung bis
100km.
Bauteil = Stahlkonstruktion der Verkehrszeichenbrücke,
bestehend aus Stiel und Riegel
begehbarem Wartungssteg, Leiter mit Rückenschutz
einschließlich Schubknaggen.
Stahlsorte = Baustahl S 235 o.ä.
Konstruktion geschweißt
Entsorgung -Abfallschlüssel - sh. Prüfbericht
Trennung der Materialien -.
Menge: 5,000 t

**00.03.0004 Erschwernis bei der Demontage**
Erschwernis bei der Demontage der Stahlkonstruktion
durch Spannung in der Stahlkonstruktion
Menge: 1,000 Psch

**00.03.0005 FRS aus Stahl abbauen, re Seite**
Vorhandene Schutzeinrichtung (FRS) aus Stahl
einschließlich sämtlicher Einzelteile abbauen, lagern
und wieder herstellen, wie Bestand
Schutzplanke 2-fach, wie Bestand
Menge: 20,000 m
Zuordnung: 129

**00.03.0006 Abbruch Fundament**
Bauteil = Fundamente und Anprahlsockel der
Verkehrszeichnenbrücke
(Rand) abbrechen und Nebenleistungen
Material = Stahlbeton.
Bewehrungsstahl schneiden/trennen/fachgerecht entsorgen
mit einrechnen
Druckfestigkeitsklasse über C20/25 bis C35/45.
Für den nicht gefährlichen Abfall Entsorgungsnachweis
vorlegen. Abfallschlüssel sh. BB
Vorhandene Leer-Rohre/Leitungen/Rohre nicht beschädigen
Verfüllung mit vorh. Boden, wie Bestand (OK
Geländehöhe) wiederherstellen,
Alle bei der ordnungsgemäßen Entsorgung anfallenden
Gebühren sind einzurechnen.
Menge: 30,000 t

**00.03.0007 Gesperrte Flächen reinigen**
Gesperrte Flächen des Verkehrsraumes vor
Verkehrsfreigabe reinigen. Kehrgut nach Wahl des AN
einer Wiederverwertung zuführen.
Menge: 3,000 St

#### Unterabschnitt 00.04 Abfall

*Hinweis*
Gilt für alle VZB

**00.04.0001 Beprobung und Analytik**
Beprobung und Analytik zur Deklaration
Analyseumfang gemäß EBV für alle Bereiche der VZB -
Abbruch, fachgerechte Entsorgung durch AN, Nachweise an
AG
Menge: 6,000 St

**00.04.0002 N.gefährl. Abfall Beton**
Nichtgefährlichen Abfall - Beton laden, fördern und
entsorgen. Art der Belastung und Entsorgung nach
Unterlagen des AG. Entsorgungsnachweis nach Unterlagen
des AG führen.
Abgerechnet wird nach Wiegescheinen.

Gebühren der Abfallentsorgung sind einzurechnen.
Menge: 50,000 t

**00.04.0003 Gefährl. Abfall aus Abb AS 170106***
Gefährlichen Abfall - Beton laden, fördern und
entsorgen. Art der Belastung und Entsorgung nach
Unterlagen des AG. Entsorgungsnachweis nach Unterlagen
des AG führen.
Abgerechnet wird nach Wiegescheinen.
Abfallschlüsselnummer sh. BB - AS 170106*~
Gebühren der Abfallentsorgung sind einzurechnen.
Menge: 11,000 t

**00.04.0004 Gefährl. Abfall aus Abb AS 170503***
Gefährlichen Abfall - Beton laden, fördern und
entsorgen. Art der Belastung und Entsorgung nach
Unterlagen des AG. Entsorgungsnachweis nach Unterlagen des AG
führen.
Abgerechnet wird nach Wiegescheinen.
Abfallschlüsselnummer sh. BB /AS 170503*
Material ist die Beschichtung der Stahlkonstruktion und
der Oberboden
Gebühren der Abfallentsorgung sind einzurechnen.
Menge: 5,000 t

**00.04.0005 Gefährl. Abfall aus Abb AS 120116***
Gefährlichen Abfall - Beton laden, fördern und
entsorgen. Art der Belastung und Entsorgung nach
Unterlagen des AG. Entsorgungsnachweis nach Unterlagen des AG
führen.
Abgerechnet wird nach Wiegescheinen.
Abfallschlüsselnummer sh. BB  AS 120116*
Material ist die Beschichtung der Stahlkonstruktion
(Trennen der Materialen - Beschichtung und
Stahlkonstruktion auf geeignetem Lagerplatz des AN)
Gebühren der Abfallentsorgung sind einzurechnen.
Menge: 1,000 t

#### Unterabschnitt 00.05 Technische Bearbeitung

**00.05.0001 Temporäre Beschilderung**
Temporäre Beschilderung herstellen, Vorhalten und
Rückbau bis entgültige Beschilderung hergestellt wird.
Absprache mit Verkehrsbehörde mit
Standsicherheitsnachweis und Dokumentation.
Menge: 1,000 Psch

**00.05.0002 Techn. Bearb -entgült Beschilderung**
Technische Bearbeitung der entgültigen Beschilderung
mit zeichnischer Darstellung, Absprache mit der
Verkehrsbehörde
Herstellen/Liefern (gilt für alle Pos 00.05.xx)
endgültige Beschilderung, Reflexionsfolie Klasse 3
(RA3) nach ZTV VZ. Fundamente f Aufnahme der
Sturmlasten, Schilder auf
Seitenaufsteller/Aufstellkonstruktionen an Rohrpfosten
oder Schwerlastrohrrahmen (statischer Nachweis
erforderlich)für unbestimmte Dauer. Dokumentation mit
Einmessung.
Menge: 1,000 Psch

**00.05.0003 Herstellung Fundament**
Herstellung der Fundamente
Fundamente herstellen für die Aufnahme der Sturmlasten
nach DIN Norm für Montage von
Seitenaufsteller/Aufstellkonstruktion oder Rohrpfosten,
nach stat. Erfordernissen, Nachweise erforderlich, für
unbestimmte Dauer im Seitenbereich, Standortsnah - der
VZB (Demontage der VZB) oder direkter Seitenbereich.
Menge: 20,000 t

**00.05.0004 Verkehrszeichenträger aufstellen Fund.+Anker vorh.**
Verkehrszeichenträger /Aufstellkonstruktion
/Seitenaufsteller einschl. Befestigungselement nach
statischen und konstruktiven Erfordernissen für Verkehrsschild herstellen, liefern, montieren/aufstellen
(sturmsicher). Vorabstimmung mit der Verkehrsbehörde.
Sämtliche Stahlteile feuerverzinkt.
Verkehrszeichenträger 'für passendes Schild nach VRAO '
Stoffe 'Stahl '
Korrosionsschutz ' ja'

Auf vorhandenem oder erneuertes Fundament sturmsicher
herstellen/ aufstellen
'0'
Menge: 4,000 St
Zuordnung: 130

**00.05.0005 Herstellung Schilder**
Herstellen, Liefern, abstimmen der Verkehrsschilder
/Richtungsschilder. Text und Schrift nach Absprache der
Verkehrsbehörde und AG, vor Herstellung Zustimmung
einholen, Zeichnung herstellen
Menge: 5,000 St

**00.05.0006 Montage der Schilder**
Montage der Verkehrsschilder an Aufstellkonstruktion
/Seitenaufsteller nach Vorgabe und Absprache mit der
Verkehrsbehörd und AG mit geeignetem
Befestigungsmaterial- Korrosionsschutz -ja,
feuerverzinkt.
Menge: 5,000 St

#### Unterabschnitt 00.06 Erdbau

**00.06.0001 Suchschachtung durchführen**
Suchschachtungen für Medienkabel und Leitungen im
Bereich des Baufeldes per
Handschachtung durchführen.
Aushub seitlich lagern und wieder einbauen.
Leitungen, Kabel und Schutzrohre wieder einsanden.
Kalkulationsgrundlage je Suchschachtung:
Breite bis 60 cm, Tiefe bis 2,75 m. bzw, ca. 1,75 m3.
Menge: 8,000 St

**00.06.0002 Boden zwischenlagern**
Aushubboden nach Abbruch des Fundamentes/Anprahlsockel
lagern, wiedereinbauen, verdichten.
Menge: 20,000 m3

**00.06.0003 Beprobung und Analytik**
Beprobung und Analytik zur Deklaration nach

Analyseumfang gemäß EBV - für die Bereiche Fahrbahnrand
+ Mittelstreifen.
Abbruchgut: Fundament (Beton) und Boden
Menge: 5,000 St

**00.06.0004 Boden f. Verfüllung lief.**
Boden für Verfüllung der Fundamente (Abbruch / Volumen)
liefern und profilgerecht einbauen/verdichten/andecken
wie Bestand bis OK-Gelände. Abgerechnet wird die Menge
in m³
Bodenart: Verfüllboden und Mutterboden
Menge: 20,000 m3
Zuordnung: 106

**00.06.0005 Rasenansaat mit RSM herstellen**
Rasenansaat mit RSM herstellen. Saatgut ohne Entmischung ausbringen, einarbeiten und andrücken.

Fläche = ca. 10 m²
(Fahrbahnrand und Mittelstreifen)
Feinplanum feinkrümelig lockern.
Saatgutmenge = 10 g/m2.
Regelsaatgutmischung (RSM) 7.1.1 Landschaftsrasen -
Standard ohne Kräuter.
Nach Saat wässern
Menge: 10,000 m2

#### Unterabschnitt 00.07 Umwelt - Grünschnitt

**00.07.0001 Anfahrschutz für Baum herstellen**
StL-Nr. 22110771299
Anfahrschutz für Baum nach Unterlagen des AG herstellen
Erdarbeiten ausführen. Die den Anfahrschutz umgebende
Fläche entsprechend dem früheren Zustand herstellen.
Überschüssige Ausbaustoffe nach Wahl des AN verwerten.
Einbau 'gefährd. Baum'
Anfahrschutz 'Holz'
Menge: 1,000 St
Zuordnung: 107

**00.07.0002 Fläche abräumen Steine/Mauer/Zaun**
StL-Nr. 22410600300010009
Fläche nach Unterlagen des AG abräumen.
Steine, Betonreste, Mauerreste und abgängige Zäune.
Räumgut 'auch Strauchgut /Rückschnitt - Entsorgung nach
Wahl des AN '
Menge: 1,000 Psch
Zuordnung: 106

**00.07.0003 Strauchbestand roden Wst.Verw.AN**
StL-Nr. 224106010909100
Strauchbestand und sonstiger Aufwuchs bis 0,10 m Stammdurchmesser, in 1,00 m Höhe über dem Erdboden gemessen,
mit Wurzelwerk roden. Abrechnung nach Fläche der
größten Ausdehnung des Strauchwerks.
Mittlere Höhe '2m '
Wurzellöcher '1,5m '
Wurzelstöcke nach Wahl des AN verwerten.
Menge: 1,000 m2
Zuordnung: 106

**00.07.0004 Strauchbestand im Mittelstr. roden Breite bis 1 m**
StL-Nr. 224106013199000
Strauchbestand jeder Art im Mittelstreifen roden. Ab-
rechnung nach Länge des unbefestigten Mittelstreifens.
Breite bis 1,00 m.
Mittlere Höhe ' 1,00'
Wurzellöcher '1,00'
Menge: 1,000 m
Zuordnung: 106

USt %: 19,00
